# VORLAGEN
Leistungsbeschreibung (GAEB DA XML 3.1, DA81)
Projekt: HS
Währung: EUR
Abgabeort: Weimar Frh.-v.-Stein-Allee 18
Ausführungsende: 21.06.2019
Erstellt mit: LazyJack 6, 6.0.14, 01.03.2021

## COMPONO
Datum: 01.03.2021

### Bereich 1 COMPONO®

#### Abschnitt 1.1 Materiallieferung COMPONO®

**1.1.10 Lieferung Harz**
Lieferung der systemkonformen Komponenten
(zzgl. Versandkosten) entsprechend der Zulassung Z-10.7-282 in ungeöffneten, gesicherten Gebinden bestehend aus:

Harz - Komponente A
Gebindegröße: 7,70 kg

zu beziehen über Hersteller:

Compono
Meckfelder Straße 2
99102 Klettbach
Deutschland
Tel.:  +49 36209 480 123
Fax:  +49 36209 480 155
Mail:  schmidt.holger@compono.de
Internet:  www.compono.de

Abrechnungseinheit: kg
Menge: 0,000 kg

**1.1.20 Lieferung Härter**
Lieferung der systemkonformen Komponenten
(zzgl. Versandkosten) entsprechend Zulassung Z-10.7-282 in ungeöffneten, gesicherten Gebinden bestehend aus:

Härter - Komponente B
Gebindegröße: 2,30 kg

zu beziehen über Hersteller:

Compono
Meckfelder Straße 2
99102 Klettbach
Deutschland
Tel.:  +49 36209 480 123
Fax:  +49 36209 480 155
Mail:  schmidt.holger@compono.de
Internet:  www.compono.de

Abrechnungseinheit: kg
Menge: 0,000 kg

**1.1.30 Lieferung Zuschlagsstoff**
Lieferung der systemkonformen Komponenten
(zzgl. Versandkosten) entsprechend Zulassung Z-10.7-282 in ungeöffneten, gesicherten Gebinden bestehend aus:

Zuschlag - Komponente Z
Gebindegröße: 25,0 kg

zu beziehen über Hersteller:

Compono
Meckfelder Straße 2
99102 Klettbach
Deutschland
Tel.:  +49 36209 480 123
Fax:  +49 36209 480 155
Mail:  schmidt.holger@compono.de
Internet:  www.compono.de

Abrechnungseinheit: kg
Menge: 0,000 kg

#### Abschnitt 1.2 Deckenbalkenverstärkung

**1.2.10 Vorbereitung der Balkenoberseite**
Absaugen der Balkenoberseite zum Entfernen von schadstofffreien Liegestäuben und losen Bestandteilen.
Zu berücksichtigen ist eine oberflächliche Bearbeitung
von nicht tragfähigen Holzbereichen bis zu einer Tiefe
von 5,0 mm. Die Klebefläche muss eine saubere,
staubfreie und fettfreie Oberfläche aufweisen.

Für die Arbeiten sind geeignete Industriestaubsauger
zu verwenden.

Die vorbereitenden Maßnahmen an der Kontaktfläche
zwischen Holz und Polymerverguss sind zwingend erst
kurz vor dem Aufbringen des Epoxidharzgemisches
durchzuführen, um einer erneuten
Oberflächenverschmutzung vorzubeugen.

Angaben:
Balkenbreite:  ................ cm
Menge: 0,000 lfm

**1.2.20 Polymerverguss**
Herstellen einer statisch wirksamen Querschnittserhöhung auf der Oberseite der Deckenbalken.

Querschnitt der Erhöhung:
Breite:  .......... cm
mittlere Höhe  .......... cm

durch Verguss mit gefülltem Reaktionsharz inklusive:
- liefern und höhengerechtes montieren der formgebenden  Schalung einschließlich der dafür erforderlichen  Verbindungsmittel
- Anmischen der Einzelkomponenten am Einbringort
- Entsorgung von Restmaterial

Material: gefüllter Polymerverguss, System Compono®,
alle Komponenten müssen den Materialangaben der
Zulassung entsprechen.

System/Zulassung: gefüllter Polymerverguss,
System Compono®, bauaufsichtliche Zulassung Z-10.7-282

Abrechnung nach bearbeiteter Balkenoberfläche in lfm
Menge: 0,000 lfm

**1.2.30 Mehrstärke Polymerverguss je cm Aufbauhöhe**
*** Bedarfsposition ohne GB
Zulageposition zur Vorposition.

Abrechnung nicht erkennbarer Mehrstärken zum
Höhenausgleich oder aus statischen Gründen.

Anmischen und Einbringen des zusätzlichen
Polymervergusses.

Abrechnung auf Grundlage des örtlichen Nivellements
Menge: 0,000 lfm

#### Abschnitt 1.3 Plattenbalken

**1.3.10 Lieferung Deckenplatten**
Lieferung der Deckenplatten zum Einbauort.
Zu liefern sind ebenfalls die erforderlichen Verbindungsmittel zur Fixierung der Platten beim Verlegen.

Zu verwenden sind Plattenwerkstoffe aus Furnierschichtholz nach Vorgaben aus den statischen Berechnungen.

Material: Furnierschichtholz
Leitprodukt:  Kerto Q
Dicke:  33 mm
Kantenbearbeitung: Wechselfalz oder Nut mit eingelegter Feder

Die Plattenwerkstoffe sind während des Tranports und auf der Baustelle vor Feuchtigkeit zu schützen. Die Regelungen zu Holzfeuchten bei Baustellenverklebungen gemäß DIN 1052-10 sind zu kontrollieren und einzuhalten.
Menge: 0,000 m²

**1.3.20 Vorbereitung der Klebefläche**
Reinigen und Entfetten der Polymervergussoberfläche,
um eine optimale Klebeverbindung zu gewährleisten.
Zu verwenden sind entfettende Lösemittel mit nicht
fasernden Tüchern.

Die vorbereitenden Maßnahmen an der Kontaktfläche zwischen Holz und Polymerverguss sind zwingend erst
kurz vor dem Aufbringen des Klebstoffes durchzuführen,
um einer erneuten Oberflächenverschmutzung vorzubeugen.
Vor dem Aufbringen des Klebstoffes muss das Lösemittel
vollständig verflogen sein.

Bei den Reinigungsarbeiten ist für eine ausreichende
Belüftung zu sorgen.
Die Arbeitsschutzrichtlinien sind einzuhalten!
Menge: 0,000 lfm

**1.3.30 Verklebung der Deckenplatten**
Verlegen, verkleben und fixieren der Deckenplatten
auf dem Polymerverguss inkl. Zuschnitt.

Durch die flächige Verklebung der Platten mit den verstärkten Deckenbalken wird ein statisch wirksamer Plattenbalkenquerschnitt ausgebildet.
Zur Herstellung der Verbundwirkung ist ein systemkonformer Klebstoff zu verwenden. Dieser muss für Fugenstärken von bis zu 10 mm einsetzbar sein und eine ausreichende Standfestigkeit aufweisen.
Die Verarbeitungsvorschriften und die erforderlichen
Umgebungsbedingungen des Klebstoffherstellers sowie der DIN 1052-10 sind zwingend einzuhalten.

Die Platten sind nach dem Auflegen auf das Leimbett mit mindestens 4 Schrauben/m² zu fixieren. Die Plattenstöße sind so auszubilden, dass eine kraftschlüssige Verbindung entsteht.

In dieser Position sind ebenfalls die Kosten für das Liefern und Auftragen des Klebstoffes einzukalkulieren.
Menge: 0,000 m²

#### Abschnitt 1.4 Weitere Leistungen

**1.4.10 Baustelleneinrichtung**
Einrichten und Vorhalten über den vereinbarten Leistungszeitraum sowie Räumung der Baustelle mit
folgenden in den Pauschalpreis einzurechnenden Leistungen:
- An- Abfahrt des Baustellenpersonals
- Übernachtungskosten
- Einrichten und Bestücken der Lager- und Arbeitsplätze
- Kommunikationseinrichtungen
- Maschinen und Geräte
- Einrichten der erforderlichen Mischplätze für die
  Baustellenverklebung

Mengenansatz Gesamtfläche: ca. ........... m²
Menge: 1,000 psch

**1.4.20 Arbeitsebenen**
Ab- und durchsturzsichere Arbeitsebene schaffen durch
Auslegen mit BFU-Platten im erforderlichen Umfang sowie mehrfaches Verlegen während der eigenen Bauleistung.
Menge: 1,000 psch

**1.4.30 Höhennivellement**
Erfassung und Dokumentation der Höhenlage der Balken
mittels geeigneten Messverfahren.

Das Höhennivellement dient der Erfassung der vorhandenen Durchbiegungen sowie des Höhenniveaus der Balken.
Es bildet die Grundlage für die Abstimmung der Lage des Höhenausgleiches und dokumentiert zudem die zu verbauenden Polymervergussdicken.

inkl. folgender Maßnahmen:
- Erfassen des vorhandene Höhenniveaus mittels 3
  Rasterpunkten je Balken (Anfang, Mitte, Ende)
- Dokumentation im Grundriss
- Übergabe der Dokumentation an den Fachplaner und
  Auftraggeber

Mengenansatz Gesamtfläche: ca. ............... m²
Menge: 1,000 psch

**1.4.40 Nachweisführung/ Dokumentation**
Nachweisführung und Dokumentation der Baustellenklebung im geforderten Rahmen der geltenden Normen sowie der allgemeinen bauaufsichtlichen Zulassung Z-10.7-282.

Diese Position umfasst folgende Leistungen:
- Erfassung der Umgebungsbedingungen während der
  Arbeiten (Temperatur und Luftfeuchtigkeit)
- Dokumentation der Holzfeuchte
- Protokollierung der Mischvorgänge und der
  Verstärkungsmaßnahmen
- Herstellen und Dokumentieren von Probekörpern zur
  Eigenüberwachung
- geforderte Fremdüberwachung der Verstärkungsmaßnahmen
- Zusammenstellung und Übergabe der Dokumente an den AG
Menge: 1,000 psch

**1.4.50 Objektbezogene Statik für Compono®**
Zulassungskonforme Bemessung der Compono®
Verstärkungsmaßnahme. Erstellen und Übergeben von
prüffähigen statischen Berechnungen zum Nachweis der
Tragwerksertüchtigung zur Vorlage beim zuständigen
Prüfstatiker.

Diese Position umfasst:
- Grundlagenermittlung
- Dokumentation der Lastannahmen
- Aufstellen und Bemessen der statischen Systeme
- Zusammenfassung der Bemessungsergebnisse
- Festlegen der Verstärkungsmaßnahmen inkl. Definition
  der erforderlichen Mindestdicke der Polymervergussschicht
- Übergabe der Dokumente papierlos oder per Post in
  zweifacher Ausführung

Mengenansatz Gesamtfläche: ca. ............... m²
Menge: 1,000 psch

**1.4.60 Werkplanung**
*** Bedarfsposition ohne GB
Je nach Erfordernis werden Konstruktionsdetails,
Anschlussdetails und Ausführungszeichnungen im Rahmen
der Werkplanung erstellt.
Die Übergabe der Dokumente erfolgt in Form von PDF
oder DWG Dateien an den Fachplaner und Auftraggeber.

Bei der Kalkulation ist ein einmaliger Prüf- und Änderungslauf einzurechnen.
Menge: 1,000 psch
